# Unitat exterior d'aire condicionat, amb recuperació de calor, per a gas R-32

- Propietat de l'arxiu: CYPE INGENIEROS, S.A.
- Format: FIEBDC-3/2002
- Divisa: EUR
- Costos indirectes: 3.00 %
- IVA: 21.00 %

## I Instal·lacions

### IB Sistemes de climatització

#### IBP Sistema VRF (Toshiba)

**IBP002** U Unitat exterior d'aire condicionat, amb recuperació de calor, per a gas R-32.
Unitat exterior d'aire condicionat SHRM Advance, sistema VRF amb recuperació de calor, per a gas R-32, alimentació trifàsica (400V/50Hz), model MMY-SUG0801MT8P-E "TOSHIBA", potència frigorífica nominal 22,4 kW (temperatura de bulb sec de l'aire interior 27°C, temperatura de bulb humit de l'aire interior 19°C, temperatura de bulb sec de l'aire exterior 35°C, temperatura de bulb humit de l'aire exterior 24°C), EER 4,37, SEER 8,9, consum elèctric nominal en refrigeració 5,13 kW, rang de funcionament de temperatura de bulb sec de l'aire exterior en refrigeració des de -15 fins a 50°C, potència calorífica nominal 22,4 kW (temperatura de bulb sec de l'aire interior 20°C, temperatura de bulb sec de l'aire exterior 7°C, temperatura de bulb humit de l'aire exterior 6°C), COP 4,52, SCOP 4,44, consum elèctric nominal en calefacció 4,96 kW, rang de funcionament de temperatura de bulb humit de l'aire exterior en calefacció des de -25 fins a 15,5°C, de 1690x990x780 mm, 232 kg, pressió sonora en refrigeració 53 dBA, pressió sonora en calefacció 56 dBA, potència sonora en refrigeració 74 dBA, potència sonora en calefacció 77 dBA, cabal d'aire 9900 m³/h, compressors tipus Twin Rotary, amb tecnologia Inverter, amb capacitat de connexió de fins a 23 unitats interiors.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42tsb050a | U | Unitat exterior d'aire condicionat SHRM Advance, sistema VRF amb recuperació de calor, per a gas R-32, alimentació trifàsica (400V/50Hz), model MMY-SUG0801MT8P-E "TOSHIBA", potència frigorífica nominal 22,4 kW (temperatura de bulb sec de l'aire interior 27°C, temperatura de bulb humit de l'aire interior 19°C, temperatura de bulb sec de l'aire exterior 35°C, temperatura de bulb humit de l'aire exterior 24°C), EER 4,37, SEER 8,9, consum elèctric nominal en refrigeració 5,13 kW, rang de funcionament de temperatura de bulb sec de l'aire exterior en refrigeració des de -15 fins a 50°C, potència calorífica nominal 22,4 kW (temperatura de bulb sec de l'aire interior 20°C, temperatura de bulb sec de l'aire exterior 7°C, temperatura de bulb humit de l'aire exterior 6°C), COP 4,52, SCOP 4,44, consum elèctric nominal en calefacció 4,96 kW, rang de funcionament de temperatura de bulb humit de l'aire exterior en calefacció des de -25 fins a 15,5°C, de 1690x990x780 mm, 232 kg, pressió sonora en refrigeració 53 dBA, pressió sonora en calefacció 56 dBA, potència sonora en refrigeració 74 dBA, potència sonora en calefacció 77 dBA, cabal d'aire 9900 m³/h, compressors tipus Twin Rotary, amb tecnologia Inverter, amb capacitat de connexió de fins a 23 unitats interiors. (material) | 1.000 | 13582.00 | 13582.00 |
| mo005 | h | Oficial 1ª instal·lador de climatització. (mà d'obra) | 7.742 | 29.34 | 227.15 |
| mo104 | h | Ajudant instal·lador de climatització. (mà d'obra) | 7.742 | 25.25 | 195.49 |
| % | % | Costos directes complementaris | 2 % | 14004.64 | 280.09 |
|  |  | Costos directes |  |  | 14284.73 |
