# Equip aire-aigua, bomba de calor aerotèrmica, per a producció d'A.C.S., calefacció i refrigeració

- Propietat de l'arxiu: CYPE Ingenieros S.A.
- Format: FIEBDC-3/2016
- Programa: Generador de preus de la construcció. CYPE Ingenieros, S.A.
- Data: 30/09/2024
- Divisa: EUR
- Costos indirectes: 3 %
- IVA: 21 %

## I Instal·lacions

### IC Calefacció, refrigeració, climatització i A.C.S.

#### ICV Unitats centralitzades per a calefacció, refrigeració, climatització i A.C.S.

**ICV043** U Equip aire-aigua, bomba de calor aerotèrmica, per a producció d'A.C.S., calefacció i refrigeració.
Equip aire-aigua, bomba de calor aerotèrmica, per a producció d'A.C.S., calefacció i refrigeració, model Estía All-In-One Mini 55 "TOSHIBA", per a gas R-32, alimentació monofàsica (230V/50Hz), SCOP 4,53, potència calorífica nominal 4 kW, potència calorífica màxima 7,25 kW, COP 5,2 (classe energètica A+++) (temperatura de l'aire exterior 7°C, temperatura de sortida de l'aigua 35°C), potència frigorífica nominal 4 kW, EER 3,45 (temperatura de l'aire exterior 35°C, temperatura de sortida de l'aigua 7°C), format per una unitat exterior aire-aigua HWT-401HW-E, amb compressor tipus DC Twin Rotary, amb tecnologia Inverter, dimensions 630x800x300 mm, pes 42 kg, pressió sonora 37 dBA, un mòdul hidrònic d'interior amb acumulador d'A.C.S. de 210 litres HWT-602S21SM3W-E, temperatura d'impulsió de l'aigua en calefacció de 20 a 55°C, temperatura d'impulsió de l'aigua en refrigeració de 7 a 25°C, resistència elèctrica de suport de 3 kW, dimensions 1700x595x670 mm, pes 116 kg, pressió sonora 24 dBA, i control remot per cable HWS-AMSU51-E, per a control de la calefacció d'un màxim de dues zones i de la producció d'A.C.S., amb display digital per a visualització de la temperatura ambient i programació setmanal. Inclús elements antivibratoris de terra. Totalment muntat, connexionat i posat en marxa per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42tsb456aa | U | Equip aire-aigua, bomba de calor aerotèrmica, per a producció d'A.C.S., calefacció i refrigeració, model Estía All-In-One Mini 55 "TOSHIBA", per a gas R-32, alimentació monofàsica (230V/50Hz), SCOP 4,53, potència calorífica nominal 4 kW, potència calorífica màxima 7,25 kW, COP 5,2 (classe energètica A+++) (temperatura de l'aire exterior 7°C, temperatura de sortida de l'aigua 35°C), potència frigorífica nominal 4 kW, EER 3,45 (temperatura de l'aire exterior 35°C, temperatura de sortida de l'aigua 7°C), format per una unitat exterior aire-aigua HWT-401HW-E, amb compressor tipus DC Twin Rotary, amb tecnologia Inverter, dimensions 630x800x300 mm, pes 42 kg, pressió sonora 37 dBA, un mòdul hidrònic d'interior amb acumulador d'A.C.S. de 210 litres HWT-602S21SM3W-E, temperatura d'impulsió de l'aigua en calefacció de 20 a 55°C, temperatura d'impulsió de l'aigua en refrigeració de 7 a 25°C, resistència elèctrica de suport de 3 kW, dimensions 1700x595x670 mm, pes 116 kg, pressió sonora 24 dBA, i control remot per cable HWS-AMSU51-E, per a control de la calefacció d'un màxim de dues zones i de la producció d'A.C.S., amb display digital per a visualització de la temperatura ambient i programació setmanal. (material) | 1 | 7940 | 7940.000 |
| mt37sve010d | U | Vàlvula d'esfera de llautó niquelat per roscar de 1". (material) | 2 | 12.15 | 24.300 |
| mt37sve010c | U | Vàlvula d'esfera de llautó niquelat per roscar de 3/4". (material) | 2 | 7.3 | 14.600 |
| mt42www080 | U | Kit d'amortidors antivibració de terra, format per quatre amortidors de cautxú, amb els seus cargols, rosques i volanderes corresponents. (material) | 1 | 8 | 8.000 |
| % | % | Costos directes complementaris | 2 % | 7986.900 | 159.738 |
|  |  | Costos directes |  |  | 8146.638 |

## Recursos

**mt42tsb456aa** U Equip aire-aigua
Dades tècniques: Cost energètic 6916.462 MJ; Emissió de CO2 406.165 kg
Residus:
- embalatge: re150101 Envasos de paper i cartró. (component de residu); rendiment 2.963 kg; Codi LER 15 01 01; Massa de l'element 1 kg; Volum 0.001333 m3
- embalatge: re170201 Fusta. (component de residu); rendiment 0.703 kg; Codi LER 17 02 01; Massa de l'element 1 kg; Volum 0.000909 m3

**mt37sve010d** U Vàlvula d'esfera de llautó niquelat per roscar de 1"
Dades tècniques: Cost energètic 843.399 MJ; Emissió de CO2 56.701 kg
Residus:
- embalatge: re150101 Envasos de paper i cartró; rendiment 0.072 kg

**mt37sve010c** U Vàlvula d'esfera de llautó niquelat per roscar de 3/4"
Dades tècniques: Cost energètic 720.409 MJ; Emissió de CO2 48.441 kg
Residus:
- embalatge: re150101 Envasos de paper i cartró; rendiment 0.072 kg
