# Unitat interior d'aire condicionat, de sostre amb descàrrega directa, per a gas R-32

- Propietat de l'arxiu: CYPE INGENIEROS, S.A.
- Format: FIEBDC-3/2002
- Divisa: EUR
- Costos indirectes: 3.00 %
- IVA: 21.00 %

## I Instal·lacions

### IB Sistemes de climatització

#### IBP Sistema VRF (Toshiba)

**IBP006** U Unitat interior d'aire condicionat, de sostre amb descàrrega directa, per a gas R-32.
Unitat interior d'aire condicionat, de sostre amb descàrrega directa, sistema VRF, per a gas R-410A/R-32, alimentació monofàsica (230V/50Hz), model MMC-UP0151HP-E "TOSHIBA", potència frigorífica nominal 4,5 kW (temperatura de bulb sec de l'aire interior 27°C, temperatura de bulb humit de l'aire interior 19°C, temperatura de bulb sec de l'aire exterior 35°C, temperatura de bulb humit de l'aire exterior 24°C), potència calorífica nominal 5 kW (temperatura de bulb sec de l'aire interior 20°C, temperatura de bulb humit de l'aire exterior 6°C), consum elèctric nominal 0,033 kW, pressió sonora a velocitat alta/mitja/baixa: 36/34/28 dBA, potència sonora a velocitat alta 51 dBA, cabal d'aire a velocitat alta/mitja/baixa: 840/690/540 m³/h, de 235x950x690 mm i 23 kg, amb vàlvula d'expansió electrònica, sensor de pressió i control individual de temperatura per microprocessador per a regulació del flux de refrigerant, presa d'aire exterior. Regulació: control remot sense fil, model RBC-AXU31C-E.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb171a | U | Unitat interior d'aire condicionat, de sostre amb descàrrega directa, sistema VRF, per a gas R-410A/R-32, alimentació monofàsica (230V/50Hz), model MMC-UP0151HP-E "TOSHIBA", potència frigorífica nominal 4,5 kW (temperatura de bulb sec de l'aire interior 27°C, temperatura de bulb humit de l'aire interior 19°C, temperatura de bulb sec de l'aire exterior 35°C, temperatura de bulb humit de l'aire exterior 24°C), potència calorífica nominal 5 kW (temperatura de bulb sec de l'aire interior 20°C, temperatura de bulb humit de l'aire exterior 6°C), consum elèctric nominal 0,033 kW, pressió sonora a velocitat alta/mitja/baixa: 36/34/28 dBA, potència sonora a velocitat alta 51 dBA, cabal d'aire a velocitat alta/mitja/baixa: 840/690/540 m³/h, de 235x950x690 mm i 23 kg, amb vàlvula d'expansió electrònica, sensor de pressió i control individual de temperatura per microprocessador per a regulació del flux de refrigerant, presa d'aire exterior. (material) | 1.000 | 2139.00 | 2139.00 |
| mt42tsb597b | U | Control remot sense fil, model RBC-AXU31C-E "TOSHIBA", format per comandament per infraroigs i receptor per a instal·lació en la unitat interior d'aire condicionat. (material) | 1.000 | 278.00 | 278.00 |
| mo005 | h | Oficial 1ª instal·lador de climatització. (mà d'obra) | 1.287 | 29.34 | 37.76 |
| mo104 | h | Ajudant instal·lador de climatització. (mà d'obra) | 1.287 | 25.25 | 32.50 |
| % | % | Costos directes complementaris | 2 % | 2487.26 | 49.75 |
|  |  | Costos directes |  |  | 2537.01 |
