# Equip d'aire condicionat amb unitat interior de paret, sistema aire-aire split 1x1

- Propietat de l'arxiu: CYPE INGENIEROS, S.A.
- Format: FIEBDC-3/2002
- Divisa: EUR
- Costos indirectes: 3.00 %
- IVA: 21.00 %

## I Instal·lacions

### IC Calefacció, refrigeració, climatització i A.C.S.

#### ICN Unitats autònomes de climatització

**ICN020** U Equip d'aire condicionat amb unitat interior de paret, sistema aire-aire split 1x1.
Equip d'aire condicionat, sistema aire-aire split 1x1, per a gas R-32, bomba de calor, alimentació monofàsica (230V/50Hz), model Seiya+ 7 "TOSHIBA", potència frigorífica nominal 2 kW (temperatura de bulb sec de l'aire interior 27°C, temperatura de bulb humit de l'aire interior 19°C, temperatura de bulb sec de l'aire exterior 35°C, temperatura de bulb humit de l'aire exterior 24°C), potència frigorífica mínima/màxima: 0,76/2,6 kW, EER 3,77, SEER 6,9 (classe A++), potència calorífica nominal 2,5 kW (temperatura de bulb sec de l'aire interior 20°C, temperatura de bulb sec de l'aire exterior 7°C, temperatura de bulb humit de l'aire exterior 6°C), potència calorífica mínima/màxima: 0,92/3,3 kW, COP 3,91, SCOP 4,6 (classe A++), format per una unitat interior de paret RAS-B07E2KVG-E, pressió sonora a velocitat alta/baixa en refrigeració: 38/20 dBA, pressió sonora a velocitat alta/baixa en calefacció: 38/20 dBA, dimensions 293x798x230 mm, amb filtre d'aire UltraFresh, filtre d'aire Magic Coil, funció d'autoneteja i comandament a distància sense fil, i una unitat exterior RAS-07E2AVG-E, amb compressor tipus Single Rotary, amb tecnologia Inverter, pressió sonora en refrigeració 46 dBA, pressió sonora en calefacció 48 dBA, dimensions 530x660x240 mm, pes 22 kg, diàmetre de connexió de la canonada de gas 3/8", diàmetre de connexió de la canonada de líquid 1/4", longitud màxima de canonada 15 m, diferència màxima d'altura entre la unitat exterior i la unitat interior 12 m. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42tsb411aa | U | Equip d'aire condicionat, sistema aire-aire split 1x1, per a gas R-32, bomba de calor, alimentació monofàsica (230V/50Hz), model Seiya+ 7 "TOSHIBA", potència frigorífica nominal 2 kW (temperatura de bulb sec de l'aire interior 27°C, temperatura de bulb humit de l'aire interior 19°C, temperatura de bulb sec de l'aire exterior 35°C, temperatura de bulb humit de l'aire exterior 24°C), potència frigorífica mínima/màxima: 0,76/2,6 kW, EER 3,77, SEER 6,9 (classe A++), potència calorífica nominal 2,5 kW (temperatura de bulb sec de l'aire interior 20°C, temperatura de bulb sec de l'aire exterior 7°C, temperatura de bulb humit de l'aire exterior 6°C), potència calorífica mínima/màxima: 0,92/3,3 kW, COP 3,91, SCOP 4,6 (classe A++), format per una unitat interior de paret RAS-B07E2KVG-E, pressió sonora a velocitat alta/baixa en refrigeració: 38/20 dBA, pressió sonora a velocitat alta/baixa en calefacció: 38/20 dBA, dimensions 293x798x230 mm, amb filtre d'aire UltraFresh, filtre d'aire Magic Coil, funció d'autoneteja i comandament a distància sense fil, i una unitat exterior RAS-07E2AVG-E, amb compressor tipus Single Rotary, amb tecnologia Inverter, pressió sonora en refrigeració 46 dBA, pressió sonora en calefacció 48 dBA, dimensions 530x660x240 mm, pes 22 kg, diàmetre de connexió de la canonada de gas 3/8", diàmetre de connexió de la canonada de líquid 1/4", longitud màxima de canonada 15 m, diferència màxima d'altura entre la unitat exterior i la unitat interior 12 m. (material) | 1.000 | 923.00 | 923.00 |
| mt42www085 | U | Kit de suports de paret, format per joc d'esquadres de 50x45 cm i quatre amortidors de cautxú, amb els seus tacs, cargols, rosques i volanderes corresponents. (material) | 1.000 | 18.90 | 18.90 |
| mo005 | h | Oficial 1ª instal·lador de climatització. (mà d'obra) | 2.574 | 29.34 | 75.52 |
| mo104 | h | Ajudant instal·lador de climatització. (mà d'obra) | 2.574 | 25.25 | 64.99 |
| % | % | Costos directes complementaris | 2 % | 1082.41 | 21.65 |
|  |  | Costos directes |  |  | 1104.06 |
