# Equip d'aire condicionat amb unitat interior de terra, sistema aire-aire split 1x1

- Propietat de l'arxiu: CYPE INGENIEROS, S.A.
- Format: FIEBDC-3/2002
- Divisa: EUR
- Costos indirectes: 3.00 %
- IVA: 21.00 %

## I Instal·lacions

### IC Calefacció, refrigeració, climatització i A.C.S.

#### ICN Unitats autònomes de climatització

**ICN022** U Equip d'aire condicionat amb unitat interior de terra, sistema aire-aire split 1x1.
Equip d'aire condicionat, sistema aire-aire split 1x1, per a gas R-32, bomba de calor, alimentació monofàsica (230V/50Hz), model Silverstone 10 "TOSHIBA", potència frigorífica nominal 2,5 kW (temperatura de bulb sec de l'aire interior 27°C, temperatura de bulb humit de l'aire interior 19°C, temperatura de bulb sec de l'aire exterior 35°C, temperatura de bulb humit de l'aire exterior 24°C), potència frigorífica mínima/màxima: 0,95/3,2 kW, consum elèctric nominal en refrigeració 0,59 kW, EER 4,24, SEER 7,2 (classe A++), potència calorífica nominal 3,2 kW (temperatura de bulb sec de l'aire interior 20°C, temperatura de bulb sec de l'aire exterior 7°C, temperatura de bulb humit de l'aire exterior 6°C), potència calorífica mínima/màxima: 0,85/4,4 kW, consum elèctric nominal en calefacció 0,82 kW, COP 3,9, SCOP 4,7 (classe A++), format per una unitat interior de terra RAS-B10J2FVG-E, cabal d'aire en refrigeració 468 m³/h, cabal d'aire en calefacció 510 m³/h, pressió sonora a velocitat alta/baixa en refrigeració: 39/23 dBA, pressió sonora a velocitat alta/baixa en calefacció: 39/23 dBA, potència sonora a velocitat alta en refrigeració 54 dBA, potència sonora a velocitat alta en calefacció 54 dBA, dimensions 600x700x220 mm, pes 16 kg, amb filtre d'aire Magic Coil, funció d'autoneteja i comandament a distància sense fil amb programador setmanal RB-RXS30-E, i una unitat exterior RAS-10J2AVSG-E, amb compressor tipus Single Rotary, amb tecnologia Inverter, cabal d'aire en refrigeració 1890 m³/h, cabal d'aire en calefacció 1890 m³/h, pressió sonora en refrigeració 38 dBA, pressió sonora en calefacció 40 dBA, potència sonora en refrigeració 57 dBA, potència sonora en calefacció 59 dBA, dimensions 550x780x290 mm, pes 26 kg, diàmetre de connexió de la canonada de gas 3/8", diàmetre de connexió de la canonada de líquid 1/4", longitud màxima de canonada 20 m, diferència màxima d'altura entre la unitat exterior i la unitat interior 12 m. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42tsb405a | U | Equip d'aire condicionat, sistema aire-aire split 1x1, per a gas R-32, bomba de calor, alimentació monofàsica (230V/50Hz), model Silverstone 10 "TOSHIBA", potència frigorífica nominal 2,5 kW (temperatura de bulb sec de l'aire interior 27°C, temperatura de bulb humit de l'aire interior 19°C, temperatura de bulb sec de l'aire exterior 35°C, temperatura de bulb humit de l'aire exterior 24°C), potència frigorífica mínima/màxima: 0,95/3,2 kW, consum elèctric nominal en refrigeració 0,59 kW, EER 4,24, SEER 7,2 (classe A++), potència calorífica nominal 3,2 kW (temperatura de bulb sec de l'aire interior 20°C, temperatura de bulb sec de l'aire exterior 7°C, temperatura de bulb humit de l'aire exterior 6°C), potència calorífica mínima/màxima: 0,85/4,4 kW, consum elèctric nominal en calefacció 0,82 kW, COP 3,9, SCOP 4,7 (classe A++), format per una unitat interior de terra RAS-B10J2FVG-E, cabal d'aire en refrigeració 468 m³/h, cabal d'aire en calefacció 510 m³/h, pressió sonora a velocitat alta/baixa en refrigeració: 39/23 dBA, pressió sonora a velocitat alta/baixa en calefacció: 39/23 dBA, potència sonora a velocitat alta en refrigeració 54 dBA, potència sonora a velocitat alta en calefacció 54 dBA, dimensions 600x700x220 mm, pes 16 kg, amb filtre d'aire Magic Coil, funció d'autoneteja i comandament a distància sense fil amb programador setmanal RB-RXS30-E, i una unitat exterior RAS-10J2AVSG-E, amb compressor tipus Single Rotary, amb tecnologia Inverter, cabal d'aire en refrigeració 1890 m³/h, cabal d'aire en calefacció 1890 m³/h, pressió sonora en refrigeració 38 dBA, pressió sonora en calefacció 40 dBA, potència sonora en refrigeració 57 dBA, potència sonora en calefacció 59 dBA, dimensions 550x780x290 mm, pes 26 kg, diàmetre de connexió de la canonada de gas 3/8", diàmetre de connexió de la canonada de líquid 1/4", longitud màxima de canonada 20 m, diferència màxima d'altura entre la unitat exterior i la unitat interior 12 m. (material) | 1.000 | 2049.00 | 2049.00 |
| mt42www085 | U | Kit de suports de paret, format per joc d'esquadres de 50x45 cm i quatre amortidors de cautxú, amb els seus tacs, cargols, rosques i volanderes corresponents. (material) | 1.000 | 18.90 | 18.90 |
| mo005 | h | Oficial 1ª instal·lador de climatització. (mà d'obra) | 2.574 | 29.34 | 75.52 |
| mo104 | h | Ajudant instal·lador de climatització. (mà d'obra) | 2.574 | 25.25 | 64.99 |
| % | % | Costos directes complementaris | 2 % | 2208.41 | 44.17 |
|  |  | Costos directes |  |  | 2252.58 |
