# Unitat interior d'aire condicionat amb distribució per conducte rectangular

- Propietat de l'arxiu: CYPE INGENIEROS, S.A.
- Format: FIEBDC-3/2002
- Divisa: EUR
- Costos indirectes: 3.00 %
- IVA: 21.00 %

## I Instal·lacions

### IC Calefacció, refrigeració, climatització i A.C.S.

#### ICN Unitats autònomes de climatització

**ICN120** U Unitat interior d'aire condicionat amb distribució per conducte rectangular.
Unitat interior d'aire condicionat, amb distribució per conducte rectangular, sistema aire-aire multi-split, per a gas R-410A, bomba de calor, alimentació monofàsica (230V/50Hz), model Conductos 7 "TOSHIBA", potència frigorífica nominal 2 kW (temperatura de bulb sec de l'aire interior 27°C, temperatura de bulb humit de l'aire interior 19°C, temperatura de bulb sec de l'aire exterior 35°C, temperatura de bulb humit de l'aire exterior 24°C), cabal d'aire en refrigeració 570 m³/h, pressió sonora a velocitat alta/baixa en refrigeració: 35/27 dBA, potència calorífica nominal 2,5 kW (temperatura de bulb sec de l'aire interior 20°C, temperatura de bulb sec de l'aire exterior 7°C, temperatura de bulb humit de l'aire exterior 6°C), cabal d'aire en calefacció 570 m³/h, pressió sonora a velocitat alta/baixa en calefacció: 35/27 dBA, pressió estàtica mínima/màxima: 10/45 Pa, dimensions 210x700x450 mm, pes 16 kg, diàmetre de connexió de la canonada de gas 3/8", diàmetre de connexió de la canonada de líquid 1/4", amb filtre d'aire RNB-CRKM13GDV-E i comandament a distància sense fil i receptor d'infrarojos. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb482a | U | Unitat interior d'aire condicionat, amb distribució per conducte rectangular, sistema aire-aire multi-split, per a gas R-410A, bomba de calor, alimentació monofàsica (230V/50Hz), model Conductos 7 "TOSHIBA", potència frigorífica nominal 2 kW (temperatura de bulb sec de l'aire interior 27°C, temperatura de bulb humit de l'aire interior 19°C, temperatura de bulb sec de l'aire exterior 35°C, temperatura de bulb humit de l'aire exterior 24°C), cabal d'aire en refrigeració 570 m³/h, pressió sonora a velocitat alta/baixa en refrigeració: 35/27 dBA, potència calorífica nominal 2,5 kW (temperatura de bulb sec de l'aire interior 20°C, temperatura de bulb sec de l'aire exterior 7°C, temperatura de bulb humit de l'aire exterior 6°C), cabal d'aire en calefacció 570 m³/h, pressió sonora a velocitat alta/baixa en calefacció: 35/27 dBA, pressió estàtica mínima/màxima: 10/45 Pa, dimensions 210x700x450 mm, pes 16 kg, diàmetre de connexió de la canonada de gas 3/8", diàmetre de connexió de la canonada de líquid 1/4", amb filtre d'aire RNB-CRKM13GDV-E i comandament a distància sense fil i receptor d'infrarojos. (material) | 1.000 | 1077.00 | 1077.00 |
| mt42www090 | U | Kit de suports per a suspensió del sostre, format per quatre varetes roscades d'acer galvanitzat, amb els seus tacs, rosques i volanderes corresponents. (material) | 1.000 | 22.00 | 22.00 |
| mo005 | h | Oficial 1ª instal·lador de climatització. (mà d'obra) | 1.287 | 29.34 | 37.76 |
| mo104 | h | Ajudant instal·lador de climatització. (mà d'obra) | 1.287 | 25.25 | 32.50 |
| % | % | Costos directes complementaris | 2 % | 1169.26 | 23.39 |
|  |  | Costos directes |  |  | 1192.65 |
