# Unitat aire-aigua, bomba de calor aerotèrmica, per a producció d'A.C.S

- Propietat de l'arxiu: CYPE INGENIEROS, S.A.
- Format: FIEBDC-3/2002
- Divisa: EUR
- Costos indirectes: 3.00 %
- IVA: 21.00 %

## I Instal·lacions

### IC Calefacció, refrigeració, climatització i A.C.S.

#### ICV Unitats centralitzades per a calefacció, refrigeració, climatització i A.C.S.

**ICV050** U Unitat aire-aigua, bomba de calor aerotèrmica, per a producció d'A.C.S..
Bomba de calor aerotèrmica, aire-aigua, per a producció d'A.C.S., model HWS-G1901CNMR-E "TOSHIBA", per a gas refrigerant R-134a, per a instal·lació en interior, acumulador d'A.C.S. de 190 litres, perfil de consum L, COP 3,57, classe d'eficiència energètica A+, diàmetre 620 mm, altura 1610 mm, pes 94 kg, potència sonora 55,6 dBA, alimentació monofàsica a 230 V, entrada d'aire entre -7°C i 40°C, temperatura de sortida de l'aigua amb bomba de calor 60°C, temperatura de sortida de l'aigua amb bomba de calor i resistència elèctrica de suport 65°C, amb connexions amb la xarxa de conductes de 200 mm de diàmetre, pressió d'aire 200 Pa, cabal d'aire màxim 800 m³/h, resistència elèctrica de suport de 1,5 kW. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42tsb005a | U | Bomba de calor aerotèrmica, aire-aigua, per a producció d'A.C.S., model HWS-G1901CNMR-E "TOSHIBA", per a gas refrigerant R-134a, per a instal·lació en interior, acumulador d'A.C.S. de 190 litres, perfil de consum L, COP 3,57, classe d'eficiència energètica A+, diàmetre 620 mm, altura 1610 mm, pes 94 kg, potència sonora 55,6 dBA, alimentació monofàsica a 230 V, entrada d'aire entre -7°C i 40°C, temperatura de sortida de l'aigua amb bomba de calor 60°C, temperatura de sortida de l'aigua amb bomba de calor i resistència elèctrica de suport 65°C, amb connexions amb la xarxa de conductes de 200 mm de diàmetre, pressió d'aire 200 Pa, cabal d'aire màxim 800 m³/h, resistència elèctrica de suport de 1,5 kW. (material) | 1.000 | 3127.00 | 3127.00 |
| mt37sve010c | U | Vàlvula d'esfera de llautó niquelat per roscar de 3/4". (material) | 2.000 | 7.30 | 14.60 |
| mo005 | h | Oficial 1ª instal·lador de climatització. (mà d'obra) | 1.141 | 29.34 | 33.48 |
| mo104 | h | Ajudant instal·lador de climatització. (mà d'obra) | 1.141 | 25.25 | 28.81 |
| % | % | Costos directes complementaris | 2 % | 3203.89 | 64.08 |
|  |  | Costos directes |  |  | 3267.97 |
