# Unitat exterior d'aire condicionat, per a gas R-32

- Propietat de l'arxiu: CYPE Ingenieros S.A.
- Format: FIEBDC-3/2016
- Programa: Generador de preus de la construcció. CYPE Ingenieros, S.A.
- Data: 04/07/2024
- Divisa: EUR
- Costos indirectes: 3 %
- IVA: 21 %

## I Instal·lacions

### IB Sistemes de climatització

#### IBP Sistema VRF (Toshiba)

**IBP001** U Unitat exterior d'aire condicionat, per a gas R-32.
Unitat exterior d'aire condicionat Mini-SMMS R-32, sistema VRF bomba de calor, per a gas R-32, alimentació monofàsica (230V/50Hz), model MCY-MUG0401HSW-E "TOSHIBA", potència frigorífica nominal 12,1 kW (temperatura de bulb sec de l'aire interior 27°C, temperatura de bulb humit de l'aire interior 19°C, temperatura de bulb sec de l'aire exterior 35°C, temperatura de bulb humit de l'aire exterior 24°C), EER 4,14, SEER 9,98, consum elèctric nominal en refrigeració 2,92 kW, rang de funcionament de temperatura de bulb sec de l'aire exterior en refrigeració des de -5 fins a 46°C, potència calorífica nominal 12,1 kW (temperatura de bulb sec de l'aire interior 20°C, temperatura de bulb sec de l'aire exterior 7°C, temperatura de bulb humit de l'aire exterior 6°C), COP 5,08, SCOP 5,21, consum elèctric nominal en calefacció 2,38 kW, rang de funcionament de temperatura de bulb humit de l'aire exterior en calefacció des de -20 fins a 15,5°C, de 1050x1010x370 mm, 100 kg, pressió sonora en refrigeració 52 dBA, pressió sonora en calefacció 54 dBA, potència sonora en refrigeració 69 dBA, potència sonora en calefacció 71 dBA, cabal d'aire 4560 m³/h, compressor tipus Twin Rotary, amb tecnologia Inverter, amb capacitat de connexió de fins a 8 unitats interiors. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb001a | U | Unitat exterior d'aire condicionat Mini-SMMS R-32, sistema VRF bomba de calor, per a gas R-32, alimentació monofàsica (230V/50Hz), model MCY-MUG0401HSW-E "TOSHIBA", potència frigorífica nominal 12,1 kW (temperatura de bulb sec de l'aire interior 27°C, temperatura de bulb humit de l'aire interior 19°C, temperatura de bulb sec de l'aire exterior 35°C, temperatura de bulb humit de l'aire exterior 24°C), EER 4,14, SEER 9,98, consum elèctric nominal en refrigeració 2,92 kW, rang de funcionament de temperatura de bulb sec de l'aire exterior en refrigeració des de -5 fins a 46°C, potència calorífica nominal 12,1 kW (temperatura de bulb sec de l'aire interior 20°C, temperatura de bulb sec de l'aire exterior 7°C, temperatura de bulb humit de l'aire exterior 6°C), COP 5,08, SCOP 5,21, consum elèctric nominal en calefacció 2,38 kW, rang de funcionament de temperatura de bulb humit de l'aire exterior en calefacció des de -20 fins a 15,5°C, de 1050x1010x370 mm, 100 kg, pressió sonora en refrigeració 52 dBA, pressió sonora en calefacció 54 dBA, potència sonora en refrigeració 69 dBA, potència sonora en calefacció 71 dBA, cabal d'aire 4560 m³/h, compressor tipus Twin Rotary, amb tecnologia Inverter, amb capacitat de connexió de fins a 8 unitats interiors. (material) | 1 | 7500 | 7500.000 |
| mt42www080 | U | Kit d'amortidors antivibració de terra, format per quatre amortidors de cautxú, amb els seus cargols, rosques i volanderes corresponents. (material) | 1 | 8 | 8.000 |
| mo005 | h | Oficial 1ª instal·lador de climatització. (mà d'obra) | 4.978 | 29.34 | 146.055 |
| mo104 | h | Ajudant instal·lador de climatització. (mà d'obra) | 4.978 | 25.25 | 125.695 |
| % | % | Costos directes complementaris | 2 % | 7779.750 | 155.595 |
|  |  | Costos directes |  |  | 7935.345 |

## Recursos

**mt42tsb001a** U Unitat exterior d'aire condicionat Mini-SMMS R-32
Dades tècniques: Cost energètic 4599.676 MJ; Emissió de CO2 314.766 kg
Residus:
- embalatge: re150101 Envasos de paper i cartró. (component de residu); rendiment 0.18 kg; Codi LER 15 01 01; Massa de l'element 1 kg; Volum 0.001333 m3
- embalatge: re170203 Plàstic. (component de residu); rendiment 0.09 kg; Codi LER 17 02 03; Massa de l'element 1 kg; Volum 0.001667 m3
