# Unitat interior d'aire condicionat, de terra, per a gas R-410A

- Propietat de l'arxiu: CYPE Ingenieros S.A.
- Format: FIEBDC-3/2016
- Programa: Generador de preus de la construcció. CYPE Ingenieros, S.A.
- Data: 04/07/2024
- Divisa: EUR
- Costos indirectes: 3 %
- IVA: 21 %

## I Instal·lacions

### IB Sistemes de climatització

#### IBP Sistema VRF (Toshiba)

**IBP150** U Unitat interior d'aire condicionat, de terra, per a gas R-410A.
Unitat interior d'aire condicionat, de terra, amb carcassa, sistema VRF, per a gas R-410A, alimentació monofàsica (230V/50Hz), model MML-UP0071NHP-E "TOSHIBA", potència frigorífica nominal 2,2 kW (temperatura de bulb sec de l'aire interior 27°C, temperatura de bulb humit de l'aire interior 19°C, temperatura de bulb sec de l'aire exterior 35°C, temperatura de bulb humit de l'aire exterior 24°C), potència calorífica nominal 2,5 kW (temperatura de bulb sec de l'aire interior 20°C), consum elèctric nominal 0,021 kW, pressió sonora a velocitat alta/mitja/baixa: 38/32/26 dBA, potència sonora a velocitat alta 53 dBA, cabal d'aire a velocitat alta/mitja/baixa: 510/366/282 m³/h, de 600x700x220 mm i 17 kg, amb funció Bi-Flow per a regulació de la intensitat i direcció de la sortida d'aire, sistema de filtrat d'aire IAQ d'absorció i descomposició de partícules de males olors, sortida d'aire inferior en mode calefacció, vàlvula d'expansió electrònica, sensor de pressió i control individual de temperatura per microprocessador per a regulació del flux de refrigerant. Regulació: control remot sense fil, model RBC-AXU31-E.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb201a | U | Unitat interior d'aire condicionat, de terra, amb carcassa, sistema VRF, per a gas R-410A, alimentació monofàsica (230V/50Hz), model MML-UP0071NHP-E "TOSHIBA", potència frigorífica nominal 2,2 kW (temperatura de bulb sec de l'aire interior 27°C, temperatura de bulb humit de l'aire interior 19°C, temperatura de bulb sec de l'aire exterior 35°C, temperatura de bulb humit de l'aire exterior 24°C), potència calorífica nominal 2,5 kW (temperatura de bulb sec de l'aire interior 20°C), consum elèctric nominal 0,021 kW, pressió sonora a velocitat alta/mitja/baixa: 38/32/26 dBA, potència sonora a velocitat alta 53 dBA, cabal d'aire a velocitat alta/mitja/baixa: 510/366/282 m³/h, de 600x700x220 mm i 17 kg, amb funció Bi-Flow per a regulació de la intensitat i direcció de la sortida d'aire, sistema de filtrat d'aire IAQ d'absorció i descomposició de partícules de males olors, sortida d'aire inferior en mode calefacció, vàlvula d'expansió electrònica, sensor de pressió i control individual de temperatura per microprocessador per a regulació del flux de refrigerant. (material) | 1 | 1781 | 1781.000 |
| mt42tsb594b | U | Control remot sense fil, model RBC-AXU31-E "TOSHIBA", format per comandament per infraroigs i receptor per a instal·lació en la unitat interior d'aire condicionat. (material) | 1 | 364 | 364.000 |
| mo005 | h | Oficial 1ª instal·lador de climatització. (mà d'obra) | 1.287 | 29.34 | 37.761 |
| mo104 | h | Ajudant instal·lador de climatització. (mà d'obra) | 1.287 | 25.25 | 32.497 |
| % | % | Costos directes complementaris | 2 % | 2215.258 | 44.305 |
|  |  | Costos directes |  |  | 2259.563 |

## Recursos

**mt42tsb201a** U Unitat interior d'aire condicionat
Dades tècniques: Cost energètic 789.263 MJ; Emissió de CO2 53.997 kg
Residus:
- embalatge: re150101 Envasos de paper i cartró. (component de residu); rendiment 0.18 kg; Codi LER 15 01 01; Massa de l'element 1 kg; Volum 0.001333 m3
- embalatge: re170203 Plàstic. (component de residu); rendiment 0.09 kg; Codi LER 17 02 03; Massa de l'element 1 kg; Volum 0.001667 m3
