# Derivació per a línia frigorífica de líquid i de gas

- Propietat de l'arxiu: CYPE Ingenieros S.A.
- Format: FIEBDC-3/2016
- Programa: Generador de preus de la construcció. CYPE Ingenieros, S.A.
- Data: 04/07/2024
- Divisa: EUR
- Costos indirectes: 3 %
- IVA: 21 %

## I Instal·lacions

### IB Sistemes de climatització

#### IBP Sistema VRF (Toshiba)

**IBP510** U Derivació per a línia frigorífica de líquid i de gas.
Derivació de línia frigorífica formada per conjunt de dos junts, un per a la línia de líquid i un altre per a la línia de gas, model RBM-BY55E "TOSHIBA", amb un rang de capacitat total de les unitats interiors connectades aigües avall de menys de 6,4.
Inclou: Connexionat.
Criteri d'amidament de projecte: Nombre d'unitats previstes, segons documentació gràfica de Projecte.
Criteri de mesura d'obra: Es mesurarà el nombre d'unitats realment executades segons especificacions de Projecte.

| Codi | Ut | Descripció | Rendiment | Preu | Import |
|---|---|---|---|---|---|
| mt42tsb520a | U | Conjunt de dos junts, un per a la línia de líquid i un altre per a la línia de gas, model RBM-BY55E "TOSHIBA", amb un rang de capacitat total de les unitats interiors connectades aigües avall de menys de 6,4. (material) | 1 | 139 | 139.000 |
| mo005 | h | Oficial 1ª instal·lador de climatització. (mà d'obra) | 0.064 | 29.34 | 1.878 |
| mo104 | h | Ajudant instal·lador de climatització. (mà d'obra) | 0.064 | 25.25 | 1.616 |
| % | % | Costos directes complementaris | 2 % | 142.494 | 2.850 |
|  |  | Costos directes |  |  | 145.344 |
