# Kit de connexió de climatitzadora (UTA) d'expansió directa amb unitat exterior d'aire condicionat

- Propietat de l'arxiu: CYPE Ingenieros S.A.
- Format: FIEBDC-3/2016
- Programa: Generador de preus de la construcció. CYPE Ingenieros, S.A.
- Data: 04/07/2024
- Divisa: EUR
- Costos indirectes: 3 %
- IVA: 21 %

## I Instal·lacions

### IB Sistemes de climatització

#### IBP Sistema VRF (Toshiba)

**IBP535** U Kit de connexió de climatitzadora (UTA) d'expansió directa amb unitat exterior d'aire condicionat.
Caixa de control per a connexió de climatitzadora (UTA) d'expansió directa amb unitat exterior d'expansió directa de les gammes VRF Mini-SMMS, SMMS-e i SHRM-i, "TOSHIBA", model MM-DXC010, kit de vàlvules d'expansió electròniques, model MM-DXV080. Totalment muntat, connexionat i provat.
Inclou: Replanteig. Col·locació i fixació dels elements. Connexionat.
Criteri d'amidament de projecte: Nombre d'unitats previstes, segons documentació gràfica de Projecte.
Criteri de mesura d'obra: Es mesurarà el nombre d'unitats realment executades segons especificacions de Projecte.

| Codi | Ut | Descripció | Rendiment | Preu | Import |
|---|---|---|---|---|---|
| mt42tsb313a | U | Caixa de control per a connexió de climatitzadora (UTA) d'expansió directa amb unitat exterior d'expansió directa de les gammes VRF Mini SMMS-e, SMMS-e i SHRM-e, model MM-DXC010 "TOSHIBA", amb contacte de sortida de fallada del ventilador, entrada externa per a l'encesa i apagada i control de la temperatura de l'aire mitjançant sensor posicionat en el retorn de la climatitzadora, i control remot RBC-AMT32-E. (material) | 1 | 1279 | 1279.000 |
| mt42tsb314a | U | Kit de vàlvules d'expansió electròniques, model MM-DXV080 "TOSHIBA". (material) | 1 | 320 | 320.000 |
| mo005 | h | Oficial 1ª instal·lador de climatització. (mà d'obra) | 1.287 | 29.34 | 37.761 |
| mo104 | h | Ajudant instal·lador de climatització. (mà d'obra) | 1.287 | 25.25 | 32.497 |
| % | % | Costos directes complementaris | 2 % | 1669.258 | 33.385 |
|  |  | Costos directes |  |  | 1702.643 |
