# Unitat exterior d'aire condicionat, sistema aire-aire multi-split

- Propietat de l'arxiu: CYPE Ingenieros S.A.
- Format: FIEBDC-3/2016
- Programa: Generador de preus de la construcció. CYPE Ingenieros, S.A.
- Data: 04/07/2024
- Divisa: EUR
- Costos indirectes: 3 %
- IVA: 21 %

## I Instal·lacions

### IC Calefacció, refrigeració, climatització i A.C.S.

#### ICN Unitats autònomes de climatització

**ICN150** U Unitat exterior d'aire condicionat, sistema aire-aire multi-split.
Unitat exterior d'aire condicionat, sistema aire-aire multi-split, per a gas R-32, bomba de calor, alimentació monofàsica (230V/50Hz), model RAV-GM1101ATP-E "TOSHIBA", potència frigorífica nominal 9,5 kW (temperatura de bulb sec de l'aire interior 27°C, temperatura de bulb humit de l'aire interior 19°C, temperatura de bulb sec de l'aire exterior 35°C, temperatura de bulb humit de l'aire exterior 24°C), potència calorífica nominal 11,2 kW (temperatura de bulb sec de l'aire interior 20°C, temperatura de bulb sec de l'aire exterior 7°C, temperatura de bulb humit de l'aire exterior 6°C), amb capacitat de connexió de fins a 2 unitats interiors, compressor tipus Twin Rotary, amb tecnologia Inverter, cabal d'aire 4080 m³/h, pressió sonora en refrigeració 54 dBA, pressió sonora en calefacció 57 dBA, potència sonora en refrigeració 70 dBA, potència sonora en calefacció 74 dBA, dimensions 890x900x320 mm, pes 68 kg, longitud màxima de canonada 50 m, diferència màxima d'altura entre la unitat exterior i les unitats interiors 30 m. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb490a | U | Unitat exterior d'aire condicionat, sistema aire-aire multi-split, per a gas R-32, bomba de calor, alimentació monofàsica (230V/50Hz), model RAV-GM1101ATP-E "TOSHIBA", potència frigorífica nominal 9,5 kW (temperatura de bulb sec de l'aire interior 27°C, temperatura de bulb humit de l'aire interior 19°C, temperatura de bulb sec de l'aire exterior 35°C, temperatura de bulb humit de l'aire exterior 24°C), potència calorífica nominal 11,2 kW (temperatura de bulb sec de l'aire interior 20°C, temperatura de bulb sec de l'aire exterior 7°C, temperatura de bulb humit de l'aire exterior 6°C), amb capacitat de connexió de fins a 2 unitats interiors, compressor tipus Twin Rotary, amb tecnologia Inverter, cabal d'aire 4080 m³/h, pressió sonora en refrigeració 54 dBA, pressió sonora en calefacció 57 dBA, potència sonora en refrigeració 70 dBA, potència sonora en calefacció 74 dBA, dimensions 890x900x320 mm, pes 68 kg, longitud màxima de canonada 50 m, diferència màxima d'altura entre la unitat exterior i les unitats interiors 30 m. (material) | 1 | 2381 | 2381.000 |
| mt42tsb170a | U | Kit de distribució de canonades, per a línia frigorífica de líquid i de gas, model RBC-TWP30E2 "TOSHIBA". (material) | 1 | 94 | 94.000 |
| mt42www080 | U | Kit d'amortidors antivibració de terra, format per quatre amortidors de cautxú, amb els seus cargols, rosques i volanderes corresponents. (material) | 1 | 8 | 8.000 |
| mo005 | h | Oficial 1ª instal·lador de climatització. (mà d'obra) | 1.287 | 29.34 | 37.761 |
| mo104 | h | Ajudant instal·lador de climatització. (mà d'obra) | 1.287 | 25.25 | 32.497 |
| % | % | Costos directes complementaris | 2 % | 2553.258 | 51.065 |
|  |  | Costos directes |  |  | 2604.323 |

## Recursos

**mt42tsb490a** U Unitat exterior d'aire condicionat
Dades tècniques: Cost energètic 3130.601 MJ; Emissió de CO2 214.228 kg
Residus:
- embalatge: re150101 Envasos de paper i cartró. (component de residu); rendiment 0.18 kg; Codi LER 15 01 01; Massa de l'element 1 kg; Volum 0.001333 m3
- embalatge: re170203 Plàstic. (component de residu); rendiment 0.09 kg; Codi LER 17 02 03; Massa de l'element 1 kg; Volum 0.001667 m3
