# Unitat exterior d'aire condicionat, sistema aire-aire multi-split

- Propietat de l'arxiu: CYPE Ingenieros S.A.
- Format: FIEBDC-3/2016
- Programa: Generador de preus de la construcció. CYPE Ingenieros, S.A.
- Data: 04/07/2024
- Divisa: EUR
- Costos indirectes: 3 %
- IVA: 21 %

## I Instal·lacions

### IC Calefacció, refrigeració, climatització i A.C.S.

#### ICN Unitats autònomes de climatització

**ICN150** U Unitat exterior d'aire condicionat, sistema aire-aire multi-split.
Unitat exterior d'aire condicionat, sistema aire-aire multi-split, per a gas R-32, bomba de calor, alimentació monofàsica (230V/50Hz), model Multi 2M18 "TOSHIBA", potència frigorífica nominal 5,2 kW (temperatura de bulb sec de l'aire interior 27°C, temperatura de bulb humit de l'aire interior 19°C, temperatura de bulb sec de l'aire exterior 35°C, temperatura de bulb humit de l'aire exterior 24°C), potència frigorífica mínima/màxima: 1,6/6,5 kW, consum elèctric nominal en refrigeració 1,2 kW, EER 4,33, SEER 8,7 (classe A+++), potència calorífica nominal 5,6 kW (temperatura de bulb sec de l'aire interior 20°C, temperatura de bulb sec de l'aire exterior 7°C, temperatura de bulb humit de l'aire exterior 6°C), potència calorífica mínima/màxima: 1,3/8,2 kW, consum elèctric nominal en calefacció 1,19 kW, COP 4,71, SCOP 4,8 (classe A++), amb capacitat de connexió de fins a 2 unitats interiors, compressor tipus DC Twin Rotary, amb tecnologia Inverter, cabal d'aire 2600 m³/h, pressió sonora en refrigeració 48 dBA, pressió sonora en calefacció 50 dBA, potència sonora en refrigeració 61 dBA, potència sonora en calefacció 63 dBA, dimensions 630x800x300 mm, pes 43 kg, diàmetre de connexió de les canonades de gas 3/8", diàmetre de connexió de les canonades de líquid 1/4", longitud màxima de canonada 20 m, diferència màxima d'altura entre la unitat exterior i les unitats interiors 10 m. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb476j | U | Unitat exterior d'aire condicionat, sistema aire-aire multi-split, per a gas R-32, bomba de calor, alimentació monofàsica (230V/50Hz), model Multi 2M18 "TOSHIBA", potència frigorífica nominal 5,2 kW (temperatura de bulb sec de l'aire interior 27°C, temperatura de bulb humit de l'aire interior 19°C, temperatura de bulb sec de l'aire exterior 35°C, temperatura de bulb humit de l'aire exterior 24°C), potència frigorífica mínima/màxima: 1,6/6,5 kW, consum elèctric nominal en refrigeració 1,2 kW, EER 4,33, SEER 8,7 (classe A+++), potència calorífica nominal 5,6 kW (temperatura de bulb sec de l'aire interior 20°C, temperatura de bulb sec de l'aire exterior 7°C, temperatura de bulb humit de l'aire exterior 6°C), potència calorífica mínima/màxima: 1,3/8,2 kW, consum elèctric nominal en calefacció 1,19 kW, COP 4,71, SCOP 4,8 (classe A++), amb capacitat de connexió de fins a 2 unitats interiors, compressor tipus DC Twin Rotary, amb tecnologia Inverter, cabal d'aire 2600 m³/h, pressió sonora en refrigeració 48 dBA, pressió sonora en calefacció 50 dBA, potència sonora en refrigeració 61 dBA, potència sonora en calefacció 63 dBA, dimensions 630x800x300 mm, pes 43 kg, diàmetre de connexió de les canonades de gas 3/8", diàmetre de connexió de les canonades de líquid 1/4", longitud màxima de canonada 20 m, diferència màxima d'altura entre la unitat exterior i les unitats interiors 10 m. (material) | 1 | 1654 | 1654.000 |
| mt42www080 | U | Kit d'amortidors antivibració de terra, format per quatre amortidors de cautxú, amb els seus cargols, rosques i volanderes corresponents. (material) | 1 | 8 | 8.000 |
| mo005 | h | Oficial 1ª instal·lador de climatització. (mà d'obra) | 1.287 | 29.34 | 37.761 |
| mo104 | h | Ajudant instal·lador de climatització. (mà d'obra) | 1.287 | 25.25 | 32.497 |
| % | % | Costos directes complementaris | 2 % | 1732.258 | 34.645 |
|  |  | Costos directes |  |  | 1766.903 |

## Recursos

**mt42tsb476j** U Unitat exterior d'aire condicionat
Dades tècniques: Cost energètic 1982.886 MJ; Emissió de CO2 135.683 kg
Residus:
- embalatge: re150101 Envasos de paper i cartró. (component de residu); rendiment 0.18 kg; Codi LER 15 01 01; Massa de l'element 1 kg; Volum 0.001333 m3
- embalatge: re170203 Plàstic. (component de residu); rendiment 0.09 kg; Codi LER 17 02 03; Massa de l'element 1 kg; Volum 0.001667 m3
