# Equip d'aire condicionat amb unitat interior de sostre amb descàrrega directa, sistema aire-aire split 1x1

- Propietat de l'arxiu: CYPE Ingenieros S.A.
- Format: FIEBDC-3/2016
- Programa: Generador de preus de la construcció. CYPE Ingenieros, S.A.
- Data: 04/07/2024
- Divisa: EUR
- Costos indirectes: 3 %
- IVA: 21 %

## I Instal·lacions

### IC Calefacció, refrigeració, climatització i A.C.S.

#### ICN Unitats autònomes de climatització

**ICN035** U Equip d'aire condicionat amb unitat interior de sostre amb descàrrega directa, sistema aire-aire split 1x1.
Equip d'aire condicionat, sistema aire-aire split 1x1, per a gas R-32, bomba de calor, alimentació monofàsica (230V/50Hz), model Montecarlo SDI 56 "TOSHIBA", potència frigorífica nominal 5 kW (temperatura de bulb sec de l'aire interior 27°C, temperatura de bulb humit de l'aire interior 19°C, temperatura de bulb sec de l'aire exterior 35°C, temperatura de bulb humit de l'aire exterior 24°C), potència frigorífica mínima/màxima: 1,2/5,6 kW, consum elèctric nominal en refrigeració 1,37 kW, EER 3,65, SEER 6,76 (classe energètica A++), potència calorífica nominal 5,6 kW (temperatura de bulb sec de l'aire interior 20°C, temperatura de bulb sec de l'aire exterior 7°C, temperatura de bulb humit de l'aire exterior 6°C), potència calorífica mínima/màxima: 0,9/7,4 kW, consum elèctric nominal en calefacció 1,39 kW, COP 4,06, SCOP 4,7 (classe energètica A+), format per una unitat interior de sostre amb descàrrega directa RAV-HM561CTP-E, cabal d'aire a velocitat alta/baixa: 900/540 m³/h, pressió sonora a velocitat alta/mitja/baixa: 37/35/28 dBA, dimensions 235x950x690 mm, pes 23 kg, amb filtre d'aire i comandament a distància sense fil RBC-AXU31C-E, i una unitat exterior RAV-GP561ATP-E, amb compressor tipus Twin Rotary, amb tecnologia Inverter, cabal d'aire 2250 m³/h, pressió sonora en refrigeració 46 dBA, pressió sonora en calefacció 48 dBA, potència sonora en refrigeració 63 dBA, potència sonora en calefacció 65 dBA, dimensions 630x799x299 mm, pes 45 kg, diàmetre de connexió de la canonada de gas 1/2", diàmetre de connexió de la canonada de líquid 1/4", longitud màxima de canonada 50 m, diferència màxima d'altura entre la unitat exterior i la unitat interior 30 m. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42tsb369aa | U | Equip d'aire condicionat, sistema aire-aire split 1x1, per a gas R-32, bomba de calor, alimentació monofàsica (230V/50Hz), model Montecarlo SDI 56 "TOSHIBA", potència frigorífica nominal 5 kW (temperatura de bulb sec de l'aire interior 27°C, temperatura de bulb humit de l'aire interior 19°C, temperatura de bulb sec de l'aire exterior 35°C, temperatura de bulb humit de l'aire exterior 24°C), potència frigorífica mínima/màxima: 1,2/5,6 kW, consum elèctric nominal en refrigeració 1,37 kW, EER 3,65, SEER 6,76 (classe energètica A++), potència calorífica nominal 5,6 kW (temperatura de bulb sec de l'aire interior 20°C, temperatura de bulb sec de l'aire exterior 7°C, temperatura de bulb humit de l'aire exterior 6°C), potència calorífica mínima/màxima: 0,9/7,4 kW, consum elèctric nominal en calefacció 1,39 kW, COP 4,06, SCOP 4,7 (classe energètica A+), format per una unitat interior de sostre amb descàrrega directa RAV-HM561CTP-E, cabal d'aire a velocitat alta/baixa: 900/540 m³/h, pressió sonora a velocitat alta/mitja/baixa: 37/35/28 dBA, dimensions 235x950x690 mm, pes 23 kg, amb filtre d'aire i comandament a distància sense fil RBC-AXU31C-E, i una unitat exterior RAV-GP561ATP-E, amb compressor tipus Twin Rotary, amb tecnologia Inverter, cabal d'aire 2250 m³/h, pressió sonora en refrigeració 46 dBA, pressió sonora en calefacció 48 dBA, potència sonora en refrigeració 63 dBA, potència sonora en calefacció 65 dBA, dimensions 630x799x299 mm, pes 45 kg, diàmetre de connexió de la canonada de gas 1/2", diàmetre de connexió de la canonada de líquid 1/4", longitud màxima de canonada 50 m, diferència màxima d'altura entre la unitat exterior i la unitat interior 30 m. (material) | 1 | 3196 | 3196.000 |
| mt42www085 | U | Kit de suports de paret, format per joc d'esquadres de 50x45 cm i quatre amortidors de cautxú, amb els seus tacs, cargols, rosques i volanderes corresponents. (material) | 1 | 18.9 | 18.900 |
| mo005 | h | Oficial 1ª instal·lador de climatització. (mà d'obra) | 2.574 | 29.34 | 75.521 |
| mo104 | h | Ajudant instal·lador de climatització. (mà d'obra) | 2.574 | 25.25 | 64.994 |
| % | % | Costos directes complementaris | 2 % | 3355.415 | 67.108 |
|  |  | Costos directes |  |  | 3422.523 |
