# Recuperador de calor aire-aire, amb bateria d'expansió directa. Instal·lació en terra

- Propietat de l'arxiu: CYPE Ingenieros S.A.
- Format: FIEBDC-3/2016
- Programa: Generador de preus de la construcció. CYPE Ingenieros, S.A.
- Data: 04/07/2024
- Divisa: EUR
- Costos indirectes: 3 %
- IVA: 21 %

## I Instal·lacions

### IC Calefacció, refrigeració, climatització i A.C.S.

#### ICR Sistemes de conducció d'aire

**ICR102** U Recuperador de calor aire-aire, amb bateria d'expansió directa. Instal·lació en terra.
Recuperador de calor aire-aire, model VNMCC05SMAV1 "TOSHIBA", de dimensions 612x1275x331 mm, pes 65 kg, cabal d'aire nominal 500 m³/h, consum elèctric dels ventiladors 2x170 W amb alimentació monofàsica a 230 V, pressió estàtica 150 Pa, potència sonora 74 dBA, eficiència tèrmica 85,05%, diàmetre dels conductes 200 mm, amb bescanviador de plaques d'alumini de flux creuat, estructura d'alumini extrudit i cantonades de poliamida, panells laterals enregistrables, filtres F6+F6 i F8, aïllament de llana de roca de 25 mm d'espessor i 40 kg/m³. Accessoris: bateria d'expansió directa >, model VNMCC05SKF. Instal·lació en terra.
Inclou: Replanteig. Col·locació i fixació. Connexionat i comprovació del seu correcte funcionament.
Criteri d'amidament de projecte: Nombre d'unitats previstes, segons documentació gràfica de Projecte.
Criteri de mesura d'obra: Es mesurarà el nombre d'unitats realment executades segons especificacions de Projecte.

| Codi | Ut | Descripció | Rendiment | Preu | Import |
|---|---|---|---|---|---|
| mt42tsb295HaS1c | U | Recuperador de calor aire-aire, model VNMCC05SMAV1 "TOSHIBA", de dimensions 612x1275x331 mm, pes 65 kg, cabal d'aire nominal 500 m³/h, consum elèctric dels ventiladors 2x170 W amb alimentació monofàsica a 230 V, pressió estàtica 150 Pa, potència sonora 74 dBA, eficiència tèrmica 85,05%, diàmetre dels conductes 200 mm, amb bescanviador de plaques d'alumini de flux creuat, estructura d'alumini extrudit i cantonades de poliamida, panells laterals enregistrables, filtres F6+F6 i F8, aïllament de llana de roca de 25 mm d'espessor i 40 kg/m³. (material) | 1 | 3935 | 3935.000 |
| mt42tsb297l | U | Bateria d'expansió directa >, model VNMCC05SKF "TOSHIBA", per a recuperador de calor aire-aire. (material) | 1 | 1088 | 1088.000 |
| mo005 | h | Oficial 1ª instal·lador de climatització. (mà d'obra) | 1.037 | 29.34 | 30.426 |
| mo104 | h | Ajudant instal·lador de climatització. (mà d'obra) | 1.037 | 25.25 | 26.184 |
| % | % | Costos directes complementaris | 2 % | 5079.610 | 101.592 |
|  |  | Costos directes |  |  | 5181.202 |

## Recursos

**mt42tsb295HaS1c** U Recuperador de calor aire-aire
Dades tècniques: Cost energètic 3812.562 MJ; Emissió de CO2 144.009 kg
Residus:
- embalatge: re150101 Envasos de paper i cartró. (component de residu); rendiment 2.143 kg; Codi LER 15 01 01; Massa de l'element 1 kg; Volum 0.001333 m3
